# Muster-Leistungsbeschreibung
Leistungsbeschreibung (GAEB 90, DA81)
Währung: EUR

## Dehnungsfugen ohne Profil
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Untergrund Prüfung und Dokumentation gemäß gültigen
Regelwerken.
Einheit: m2

**00001.0002 Vorbehandlung mit geeigneten Mitteln, vorzugsw. mittels Strahlen**
Untergrundvorbehandlung mit geeigneten
Mitteln, vorzugsweise mittels
Stahlkugelstrahlverfahren, zur Erzielung
eines tragfähigen, sauberen und
tragfähigen Untergrundes, frei von
haftungsmindernden Schichten.
Einheit: m2

**00001.0003 Verankerungsschnitte 50mm Abstand**
Verankerungsschnitte anlegen und herstellen, max. 5 cm
Abstand zum Bodenprofil, dem Verlauf des Profils
folgend.
Die Dimensionierung der
Verankerungsschnitte entspricht generell der
doppelten Belagstärke.
Einheit: m

**00001.0004 Kompressible Hinterfüllung**
Liefern und Einbauen einer geeigneten, kompressiblen
Hinterfüllung, z. B. mithilfe von Mineralwolle.
Einheit: m2

**00001.0005 PE-Rundschnur**
Lieferung und Einbau von PE-Rundschnur, angepasst an
die jeweilige Fugenspaltbreite, Einstellung der
richtigen
Fugentiefe.

Verbrauch:
PE-Rundschnur
Einheit: m

**00001.0006 Anschluss an Remmers System-Beschichtung**
Anschluss an Remmers Crete-System-Beschichtung
herstellen
Einheit: St

**00001.0007 Anschlussfugen elastisch abdichten mit MultiSil NUW**
Anschlussfugen elastisch mit einem
weichmacherfreien, alkoxyvernetzenden
Silicondichtstoff abdichten.

Fugenabmessungen gem. DIN 18540, Bl. 3
einhalten. Zu tiefe Fugen mit Rundschnur
unterfüttern.

Fugenbreite:________cm

Farbton:______________

Produkt: Remmers MultiSil NUW
oder glw.

Eigenschaften:
Keine Verfärbung bei Natursteinen
Mechanisch und chemisch besonders widerstandsfähig
Hoch elastisch

Produktkenndaten im Anlieferungszustand:
Dichte (20 °C) 1,0 g/ml
Hautbildung ca. 15 Min. (+23 °C/50 % rF)
Durchhärtung 2 mm/Tag (+23°C/50% rF)

Produktkenndaten im ausreagierten Zustand:
Shore A nach 28 Tagen: 30
Reißdehnung (DIN EN ISO 8339): > 200 %
Dehnspannungswert 100 % (DIN EN ISO 8339): 0,5 N/mm²
Rückstellvermögen (DIN EN ISO 7389): > 90 %
Volumenverlust (DIN EN ISO 10563). Ca. < 3 %
Zulässige Gesamtverformung (DIN EN 15651-1). ± 20 %

Angebotenes Produkt:______________

Verbrauch:
ca. 100 ml/lfdm bei 1 cm² Fugenquerschnitt
Remmers MultiSil NUW <7525-7529>
ca. 100 ml/lfdm bei 1 cm² Fugenquerschnitt
Remmers MultiSil NUW <7525-7529>
___ml/m Remmers MultiSil NUW <7525-7529>
Einheit: m2
